# WSH / Umladestation Isen LRA Erding
Angebotsaufforderung (GAEB DA XML 3.3, DA83)
Projekt: 2704
Währung: EUR
Erstellt mit: GXML Toolbox V3.3 R20220330, ORCA AVA 27 27.00.00, 24.04.2026

## I. Baubeschreibung
ALLGEMEINE BAUBESCHREIBUNG

Das Landratsamt Erding, beabsichtigt die Müllumladestation Isen neu zu organisieren. Baumgartner Bogen 1, 84424 Isen.

In dieser Ausschreibung sind die Ausbauarbeiten für das Betriebsgebäude beinhaltet.

1. Angaben zur Baustelle

Die Maßnahme befindet sich auf dem bestehenden Deponiegelände der Müllumladestation Isen.
Das Baufeld befindet sich nördlich der bestehenden Umladehalle, in dem Bereich der Bestandsgebäude (Betriebsgebäude und Werkstatt/Garage) und draüber hinaus.

Das Gelände ist außerhalb der Öffnungszeiten geschlossen und alarmgesichert. Zugang außerhalb der Öffnungszeiten ist mit dem AG abzustimmen.

Erschlossen wird das Grundstück über die Staatsstraße 2086 und die Ortsverbindungsstraße Sollach.

Die Umladehalle sowie der neu errichtete südliche Teil des Wertstoffhof bleiben permanent im Betrieb. Anweisungen des ansässigen Betriebs ist unbedingt Folge zu leisten.
Ebenso ist mit Besucherverkehr zu rechnen, wodurch die Baustellensicherheit stehts sichergestellt werden muss.

Bedingt durch diesen Betrieb ist die erforderliche Baustelleneinrichtungs- und Lagerfläche (ca. 4.000 m²) auf einem anderen Grundstück vorgesehen. Siehe BE-Plan Anlage 1.

Entfernung ca.  460m.

Die Beförderung zu dieser Lagerfläche ist in die entsprechenden Positionen mit einzukalkulieren.

2. Baumaßnahmen:

Bei nachfolgender Ausschreibung handelt es sich ausschließlich um Leistungen für das neu errichtete Betriebsgebäude.

Das Gebäude beinhaltet den Bereich der Annahmestelle für Elektroaltgeräte des Wertstoffhofs im Erdgeschoss sowie Umkleideräume und Aufenthaltsräume im Obergeschoss.

Im Kellergeschoss befinden sich Technik- und Lagerräume.

Der Zugang zum Betriebsgebäude erfolgt über drei Eingänge:

- Eingang R-001.1 (-1,08)
- Eingang R-006.2 Kasse (-1,08)
- Eingang R-005.1 EAG (-2,18)

Raumliste:

Kellergeschoss
Raum-Nr.  R-U01 Flur
 R-U02 Sicherh.
 R-U03 Technik I
 R-U04 Technik II
 R-U05 Technik III
Erdgeschoss
Raum-Nr.  R-001 Eingang
 R-002 WC MA
 R-003 WC barr.
 R-004 Waschraum
 R-005 EAG
 R-006 Kasse/Aufsicht

Obergeschoss
Raum-Nr.  R-101 Aufenthalt
R-102 Flur
R-103 Umkleide D
R-104 Trockenraum
R-105 Umkleide H
R-106 Besprechung

Ausbaugewerke:

- Trockenbauarbeiten
- Estricharbeiten
- Fliesenarbeiten
- Malerarbeiten
- Bodenbelagsarbeiten
- Innentüren
Die oben genannten Arbeiten anderer Unternehmer verlaufen zeitweise parallel. Erschwernisse / Behinderungen / Abstimmungen mit den jeweiligen Gewerken sind in die Einheitspreise einzukalkulieren.

## II. Vorbemerkungen
Vorbemerkungen

1. Allgemein

1.1 Mitgeltende Normen und Regeln

ArbStättV Arbeitsstättenverordnung
ASR, Technische Regelungen für Arbeitsstätten
DGUV-Vorschriften
Unfallverhütungsvorschriften
UVV sind verbindliche Rechtsnormen und gelten für die
Mitglieder (Unternehmer) und Versicherte (Arbeitnehmer) des jeweiligen Unfallversicherungsträgers. Darüber hinaus haben sie auch Gültigkeit für Fremdfirmen, die bei Mitgliedsunternehmen tätig sind. Dies gilt nach § 16 Abs. 2 SGB VII auch für ausländische Unternehmen, die in Deutschland tätig werden, selbst wenn sie hier keinen Firmensitz haben und keiner Berufsgenossenschaft angehören.

1.2. Angaben zum Baustellenbetrieb
Wegen der örtlichen Besonderheiten ist dem Bieter/AN eine Besichtigung der Baustelle vor der Angebotserstellung anzuraten. Die Besichtigung der Baustelle bedarf der vorherigen Abstimmung mit dem Auftraggeber und ist mindestens eine Woche vorher anzumelden. Für jeden Bieter ist grundsätzlich nur eine Ortsbesichtigung vorgesehen, wobei zu diesem Termin die Besichtigungen durch die Nachunternehmer eingeschlossen sind.

1.2.1 Baustelleneinrichtung, Hebezeuge / Kran
Die zur ordnungsgemäßen Ausführung der Arbeiten
notwendigen Geräte jeglicher Art (Hebezeuge, Kran, etc.) sind Nebenleistung, werden nicht gesondert vergütet und sind in die
Einheitspreise einzukalkulieren.

1.2.2 Gerüste
Gerüste werden nicht bauseits gestellt

1.2.3 Feuer
Verbot von offenem Feuer in ausgewiesenen Bereich des Betriebsgeländes.

1.2.4 Alkoholverbot
Auf Grundlage der DGUV Vorschrift 1 §7 (2) besteht auf dem gesamten Baustellengelände Alkoholverbot. Auf Verdacht des Konsums bei einer oder mehreren Personen wird vom Hausrecht Gebrauch gemacht und dem/den Betreffenden das Hausverbot erteilt sowie dem AN zur Anzeige gebracht.

Eine Beweispflicht von Seiten des AG oder dessen Vertreter besteht in diesem Fall nicht.

1.2.5 Sauberkeit auf der Baustelle
Verschmutzungen öffentlicher und privater Verkehrsflächen sind laufend unverzüglich zu beseitigen.
Gibt die Sauberkeit der Baustelle zu Beanstandungen Anlass, wird die örtliche Bauüberwachung nach einmaliger fruchtloser Aufforderung zur Mängelabstellung eine Baustellenreinigung zu Lasten des festgestellten Verursachers veranlassen.

1.2.6 Toilettenanlagen und Aufenthaltsräume
Toilettenanlagen und Aufenthaltsräume gelten als Baustelleneinrichtung und sind in die Einheitspreise mit einzukalkulieren.
Die aufgestellten Sanitäreinrichtungen sind pfleglich zu behandeln und gemäß deren Bestimmungen zu nutzen.
Zweckentfremdung als Reinigungs- und bzw. Entsorgungsraum von nicht zweckbestimmten Materialien sind zu unterlassen und werden dahingehend geahndet, dass die Kosten der Beseitigung durch den Verursacher zu tragen sind.
Das Urinieren oder Hinterlassen von Fäkalien auf dem gesamten Anwesen ist verboten. Bei Zuwiderhandlung erfolgt der Verweis von der Baustelle und Strafanzeige wegen Sachbeschädigung.
Zementwasser und -schlämme dürfen nicht in die Kanalisation gelangen oder auf dem Baugelände "entsorgt" werden.

1.2.7 Sicherheit und Gesundheit
Den Anweisungen des Sigeko´s ist Folge zu leisten.

1.2.8 Arbeitszeiten, Schutz gegen Baulärm
Für die Arbeitszeiten gelten die allgemein gültigen Regelungen zu Arbeits- und Pausenzeiten. Arbeiten an Sonn- und Feiertagen sind nur nach vorheriger behördlicher Genehmigung und Zustimmung des AG zulässig.
Zum Schutz vor Baulärm gelten die Regelungen gem. § 22 des Bundes-Immissionsschutzgesetzes.

1.2.9 Firmenschilder, Werbung
Das Aufhängen und Anbringen von Firmenschildern und Eigenwerbung ist nur nach vorheriger Genehmigung durch den AG und die örtliche Bauüberwachung zulässig.

1.2.10 Schutz- u. Verkehrssicherungspflicht
Der AN hat alle Gewerke üblichen und erforderlichen Schutz- und Verkehrssicherungsmaßnahmen zum Betreiben der Baustelle einschl. der betroffenen Gehsteig- und Straßenbereiche zu treffen. Für Schäden, die durch unzureichende Schutz- und Sicherungsmaßnahmen entstehen, haftet allein der AN.
Der Baustellenverkehr muss gemäß StVO einwandfrei abgesichert werden.
Die Ein- und Ausfahrt sowie die notwendigen Sicherungsmaßnahmen im Rahmen des beigefügten Baustelleneinrichtungsplanes sind vom AN festzulegen.
Vor Beginn und während der Arbeiten sind vom AN etwaige Gefahrenbereiche in geeigneter Weise wirksam abzusperren. Es muss jedoch darauf geachtet werden, dass es nicht zu Beeinträchtigungen des Straßen-, Fußgänger- und Radverkehrs kommt.

1.3. Sonstige Angaben
Der Auftragnehmer hat dafür Sorge zu tragen, dass während der Ausführung seiner Leistungen immer mindestens ein fließend deutsch sprechender Mitarbeiter seiner Firma auf der Baustelle anwesend ist. Des Weiteren ist die Teilnahme des zuständigen Firmen-Bauleiters an den wöchentlichen Baubesprechungen verpflichtend. Der Auftragnehmer hat Bautagesberichte zu erstellen und wöchentlich der örtlichen Bauüberwachung vorzulegen.

Genehmigungen, z. B. für Straßensperrung und Sondernutzungen, sind, soweit sie zur Ausführung der eigenen Leistung nötig sind, rechtzeitig und ordnungsgemäß bei den zuständigen Behörden zu beantragen. Die Kosten hierfür sind in die Einheitspreise mit einzurechnen. Die Genehmigungen sind unverzüglich der Bauüberwachung in Kopie vorzulegen.

1.4 Angaben zur Ausführung
Vor Ausführungsbeginn hat der Auftragnehmer mit dem Auftraggeber festzulegen, wo das zu verwendende Material auf der Baustelle gelagert werden kann, um gegenseitige Störungen der am Bau beteiligten Handwerkerwährend der Bauausführung zu vermeiden.
Wenn bauseitige Vorleistungen erforderlich sind, hat der Auftragnehmer dem Auftraggeber rechtzeitig die erforderlichen Angaben möglichst in Verbindung mit Detailzeichnungen zu übergeben.
Späne vom Bohren und Fräsen sowie Reste von Schleifstaub sind sofort von den bearbeiteten Teilen zu entfernen.

1.5 Unterlagen auf der Baustelle / Anlagen zum LV
Zu den auf der Baustelle vorzuhaltenden Ausführungsunterlagen zählt neben den Ausführungsplänen auch eine Ausfertigung dieser Leistungsbeschreibung.

2. Baustelleneinrichtung

2.1 Angaben zu Stoffen und Bauteilen
Baustromverteiler müssen mindestens der Schutzart IP 43, die ggf. dazu gehörenden Messeinrichtungen IP 54 entsprechen. Baustrom wird kostenlos zur Verfügung gestellt.

2.2 Angaben zur Ausführung
Der AN hat innerhalb von 7 Kalendertagen nach Zuschlagserteilung einen detaillierten Baustelleneinrichtungsplan vorzulegen, in dem alle Elemente der Baustelleneinrichtung eingetragen und alle sonstigen speziellen Randbedingungen des Baufeldes berücksichtigt sind (gemäß Formblatt 214.H). Der Plan ist mit der örtlichen Bauüberwachung, dem SiGeKo sowie ggf. mit den zuständigen Behörden und weiterer am Bau fachlich Beteiligter abzustimmen und rechtzeitig vor Ausführungsbeginn zu übergeben: als Datei im dxf/dwg- und im pdf-Format an den AG und die örtliche Bauüberwachung.
Baustelleneinrichtung auf Grasnarbe oder Humus ist nicht gestattet.

Die Kronen- und Wurzelbereiche von Bäumen sind frei zu halten. Das gilt auch für Materiallagerungen. Vorhandene Grenzsteine und Vermessungsmarkierungen sind mit Beginn der Arbeiten im Zuge der Baustelleneinrichtung bis zum Räumen der Baustelleneinrichtung zu sichern.

Vor Beginn der Arbeiten hat sich der Auftragnehmer über den Verlauf von Leitungen, Kabel usw. (unter- und überirdisch) zu informieren. Notwendige Umlegungen sind rechtzeitig vom Auftragnehmer zu beantragen.

Baustellen- und endgültige Anschlüsse müssen grundsätzlich zugänglich bleiben und geschützt werden. Im Zweifel ist vom Auftragnehmer an den Auftraggeber ein Hinweis zu geben, erforderlichenfalls ist eine Festlegung zu treffen. Werden durch die Baustelleneinrichtung Rechte Dritter - insbesondere von Nachbarn - für die Dauer der Bauarbeiten oder vorübergehend und kurzfristig beeinträchtigt ist der Bauherr oder die Bauüberwachung unverzüglich zu informieren. Das gilt auch im Zweifel über das Vorliegen von Rechten oder bei zu vermutenden Beeinträchtigungen bzw. bei Beschädigung vorhandener Bauwerke oder Bauteile.

Der Auftragnehmer ist verpflichtet, die erforderlichen Maßnahmen zum Schutz vor Winterschäden zu treffen. Dazu gehört auch die ggf. erforderliche Kontrolle der Baustelle, insbesondere der Schutz der Messeinrichtungen unabhängig von deren Rechtsträgerschaft.

Beim Abbau der Baustelleneinrichtung ist zu beachten:
- Der Auftraggeber ist über den beabsichtigten Abbau der Baustelleneinrichtung oder von wesentlichen Teilen derselben zu informieren.
- Nicht mehr benötigte Teile der Baustelleneinrichtung sind unverzüglich zu entfernen.
- Nach Abbau der Baustelleneinrichtung sind das dafür benötigte Gelände bzw. die genutzten baulichen Anlagen und Gebäude in den ursprünglichen Zustand zu versetzen, soweit technisch möglich und falls nichts anderes vereinbart ist.

Das Baustellentor im Bauzaun ist ständig geschlossen zu halten!

Die Baugruben sind bis 2m Abstand zur Böschungskante absolut lastfrei zu halten. Sollten im Bereich der Baugruben Teilbereiche für die eigene Leistung verbaut werden müssen, sind die beschriebenen Maßnahmen im Baugrundgutachten auszuführen. Die dazu notwendigen Maßnahmen sind in den jeweiligen Positionen mit einzukalkulieren.

Die zum Erbringen der Leistung erforderliche Baustelleneinrichtung ist gemäß VOB/C in die Einheitspreise einzukalkulieren.

Die komplette Schutt- und Abfallentsorgung hat gemäß der Vorschriften des LRA Erding zu erfolgen.

Soweit für die eigene Leistung erforderlich, ist das Organisieren, Beantragen und Regeln aller erforderlichen Straßenbaurechtlichen Genehmigungen sowie Aufstellen der zu gehörigen Schutz- und Sicherungseinrichtungen, Beschilderungen, etc. gemäß STVO in der Eigenverantwortung des AN und wird nicht vergütet.

## III. Anlagenverzeichnis
III. Anlagenverzeichnis

Plananlagen

1. Lageplan:
  2704_WP_LP
  2704_WP_LP_Ü

2. BE-Plan:  2704_WP_BE

3. Ausführungsplanung:

- Betriebsgebäude:
-
 - Grundrisse:  2704_WP_BG_GR_KG
  2704_WP_BG_GR_EG
  2704_WP_BG_GR_1.OG

 - Schnitte:  2704_WP_BG_SC_A
  2704_WP_BG_SC_A.1-2
  2704_WP_BG_SC_B
  2704_WP_BG_SC_B.1-2
  2704_WP_BG_SC_C-E

 - Details:  2704_Türliste_Innentüren

4. Bauablauf:
  2704_Ausbauarbeiten Bauablauf

## A1 ZUSÄTZLICHE TECHNISCHE VERTRAGSBEDINGUNGEN - ALLGEMEIN
A4.1  ZUSÄTZLICHE TECHNISCHE VERTRAGSBEDINGUNGEN -
ALLGEMEIN

1. Gegenstand der Leistung
Gegenstand dieser Leistungsbeschreibung ist die Herstellung, Lieferung und Montage von Stahltüren mit verschiedenen Anforderungen aus Hydrothermie, Größe, Einbauort etc..

2. Unterlagen des AG
Grundlage des Angebots sind die Planungsunterlagen gemäß beiliegender Planliste, die Türliste und die Leistungsbeschreibung des Architekten.

Etwaige Unklarheiten sind vor der Abgabe des Angebots mit der ausschreibenden Stelle zu klären.
Der Bieter ist gehalten, die im Leistungsverzeichnis beschriebenen Details auf Vollständigkeit, fachgerechte Ausführung und  Eignung für den vorgesehenen Verwendungszweck zu überprüfen.

Die dem Leistungsverzeichnis beigelegten Türen- und Türelementübersichten dienen zur Darstellung der Aufteilung, der Öffnungsarten sowie der Ermittlung der erforderlichen Querschnitte, sofern aus formalen Gründen keine anderen Profilformen vorgeschrieben sind.

Die in den beschriebenen Positionen aufgeführten Leistungen sind gemäß den Vorbemerkungen und den vorgestellten technischen Beschreibungen auszuführen.
Alle Positionen sind als komplette, in sich geschlossene und voll funktionsfähige Leistungen anzubieten.
Notwendig erscheinende Änderungen oder Ergänzungen sind mit einer entsprechenden Begründung schriftlich dem Angebot beizufügen.

Die Türausstattungen sind in der beigefügten Türliste enthalten. Die Festlegung der endgültigen Zuordnung der Ausstattung, Türart zu den Türnummern erfolgt mit Freigabe der M+W-Planung.

Es handelt sich um ein öffentlich zugängliches Gebäude. Die technischen Regeln der DIN 18040 Teil 1 sind zwingend einzuhalten.

3. Zulassungen/ Prüfzeugnisse
Nachweis der technische Anforderungen an die Türen, z.B. bei Feuerschutztüren, Notausgangstüren, Schallschutztüren, jeweils vollständig durch allgemein bauaufsichtliche Verwendbarkeitsnachweise (u.a. abZulassung/ abPrüfzeugnis) für das Gesamtelement, d.h. in Kombination aller Systembestandteile.

Brandschutz/ Allgemeine bauaufsichtliche Zulassungen: Für alle Brandschutztüren sind vor dem Einbau
alle allgemein bauaufsichtlichen Zulassungen, Prüfzeugnisse und Bescheinigungen vorzulegen. Alle Typenschilder müssen vorhanden sein.

Schallschutz/ allgemeine bauaufsichtliche Zulassungen: Für alle Türen mit Anforderungen an den Schallschutz sind vor dem Einbau alle allgemein bauaufsichtlichen Zulassungen, Prüfzeugnisse und Bescheinigungen vorzulegen. Bei allen Türblättern, die in neue, vom AN gelieferte Zargen eingebaut werden, müssen mindestens die entsprechenden Rechenwerte im eingebauten Zustand nachprüfbar sein, auch wenn dies in der Positionsbeschreibung nicht gesondert aufgeführt ist. Die Anschlüsse zwischen den Trennwänden und Baukörper sind unter Beachtung der Anforderungen an die Schalldämmung auszubilden.
Hinweis: Der AG behält sich vor, zusätzlich bauseits eine messtechnische Überprüfung des bewerteten Schalldämmmaßes am Bau durchzuführen!

3.1 Statischer Nachweis/ Standsicherheitsnachweis
Der AN hat alle von ihm angebotenen Konstruktionen statisch zu überprüfen und auf Anforderung des AG einen statischen Nachweis über die Einhaltung sämtlicher statischer Forderungen für alle Konstruktionen einschließlich aller Einbauteile in prüfbarer Ausführung vorzulegen.
Der AN hat die statischen Berechnungen/ Vordimensionierung der zum Einbau kommenden Teile eigenverantwortlich durchzuführen.
Der AN bestätigt mit Abgabe seines Angebots, dass er bei der Bemessung und Kalkulation der ausgeschriebenen Leistungen/ Konstruktionen die Gebäudeform sowie alle weiterhin wirkenden Belastungen in seinen Berechnungen berücksichtigt hat.
Statische Bedenken gegen die geplante Ausführung der ausgeschriebenen Leistungen sind spätestens mit Angebotsabgabe schriftlich durch den AN dem AG mitzuteilen.
Gem. § 3 Abs. 5 VOB/B handelt es sich bei dem rechnerischen Nachweis um eine Vertragsleistung, die, soweit nicht in einer gesonderten Position ausgewiesen, nicht besonders vergütet wird.

3.2 Werk- und Montageplanung
Vor Fertigungsbeginn hat der AN sämtliche für die Detailklärung, Prüfung und Herstellung erforderlichen Zeichnungen, Planungen, Nachweise, Details etc. zu liefern.
Aus den Darstellungen müssen Konstruktion, Maße, Einbau, Befestigung und Bauanschlüsse der Bauteile sowie die Einbaufolge erkennbar sein.
Diese Leistungen sind in eigener Position beschrieben.

Die in den Systembeschreibungen genannten formalen Abmessungen, Ansichtsbreiten und Tiefen sind Mindestanforderungen und den statischen Anforderungen und den Planunterlagen anzupassen.
Eventuelle Anpassungen sind preislich in den jeweiligen Positionen zu berücksichtigen und schriftlich dem AG bei Angebotsabgabe mitzuteilen.

4. Ausführung
4.1 Bauzeitenplan/ Parallele Arbeiten/ Abhängigkeiten
Die nachfolgend beschriebenen Leistungen finden in unterschiedlichen Bereichen/Geschossen statt, die zum Teil zeitlich voneinander oder von anderen Gewerken abhängig sind und somit zeitversetzt erfolgen. Der Auftragnehmer kann nicht davon ausgehen, dass die Arbeiten in einem Zuge ausgeführt werden können.
Zwischentermine für die Teilbereiche sind den Vertragsunterlagen und dem Bauzeitenplan zu entnehmen.

4.2 Aufmaß, Toleranzen
Das Aufmaß ist vom AN grundsätzlich eigenverantwortlich vor Beginn der Ausführung durch den Auftragnehmer in Abstimmung mit der örtlichen Bauüberwachung am Bau zu nehmen.

Fordert der AG, dass die Konstruktionen schon zu einem Zeitpunkt zur Montage bereitstehen müssen, der ein voriges Aufmaß unmöglich macht, so sind unter Berücksichtigung der Bautoleranzen nach DIN die Fertigungsmaße mit dem AG zu vereinbaren.

Für diesen Leistungsbereich gilt die DIN 18202. Toleranzen werden nach DIN 18202, Blatt 1 und 4, DIN 18203, Blatt 1 bewertet.
Stellt der AN im Rahmen der Ausführung seiner Leistungen hiervon abweichende Toleranzen fest, so ist der AG hierüber inkl. der daraus resultierenden Konsequenzen (z.B. Änderung der Konstruktion, Kosten etc.) unverzüglich schriftlich zu informieren.

In nachfolgenden Pos. handelt es sich um Öffnungsmaße (roh, ca.!) als Planmaße.

4.3 Abstimmung Fremdgewerk ELT
ELT-Anschlüsse erfolgen bis Klemmdose durch das bauseitige  ELT- Gewerk.
Alle Elektrobauteile mit Kabelführung an Magnethalter, Rauchmelder, und Obertürschließer sind durch den AN zu erstellen und funktionsfähig anzuschließen.
Kabellänge ab Konstruktionsaustrittspunkt bis Übergabedose (Schnittstelle Elektro und GMB) ca. 5 - 6 m.

Der AN hat alle Elektroarbeiten der gesamten ELT-Anschlüsse im Gewerk enthalten. Der AN übernimmt die Gewährleistung auf die Funktionsktionsfähigkeit des Übergangs zu dem Gewerk Elektrotechnik.

Kabelführungen, Kabelanschlüsse
Alle Kabelführungen sind verdeckt innerhalb der Konstruktionsprofile in Leerrohren vorzusehen. Auf eine Montage mit Zugdrähten soll verzichtet werden. Die Durchdringungsbohrungen sind mit eingeklebten Gummitüllen, dampfdichte Durchdringungen sind ggf. mit PG-Verschraubungen zu versehen. Die Leitungswege innerhalb der Konstruktionen (Fenster, Fassaden, Türen, etc.) müssen bei allen Richtungsänderungen mit einem Schutz gegen "Aufscheuern" der Kabel versehen sein. In Bereichen mit offenen Konstruktionsprofilen, dort wo eine verdeckte Kabelführung nicht möglich ist, sind die Kabel mit Alu-U Profilen, beschichtet in der Oberflächenfarbe der Profile, mit kleinstmöglichem Querschnitt abzudecken. Diese Ausführung ist jedoch nur nach gesonderter Genehmigung durch die Objektüberwachung zulässig. Leistungsbestandteil des AN sind die Kabel und die komplette Kabelführung durch die Konstruktion bis zur Übergabestelle an der Innenseite der Konstruktion, aufgerollt, in Folientüten verpackt und beschriftet.
Der Kabelübergang zwischen beweglichen Konstruktionsteilen (Fenster-, Türflügel, etc.) und feststehenden Konstruktionsteilen (Fassaden, Fenster-, Türrahmen, etc.) ist quetschfrei und sabotagegeschützt mittels robusten Edelstahlspiralrohren (mit beidseitigen Anschlussflanschen und Aufnahmekasten) zur Durchführung der flexiblen Kabel auszuführen. Kabel in den Konstruktionen des AN sind so zu verlegen, dass ein Austausch am fertig eingebauten Element möglich ist (Führung in Leerrohren, etc.).

Die Kabel sind ab dem Konstruktionsaustrittspunkt bis zur Übergabestelle vom AN in fachgerecht verlegten Elektrozubehörteilen (Leerrohren, etc.) zu führen. Hierbei ist sicherzustellen, dass ein Kabelaustausch ohne Demontage möglich ist. Die Leerrohre, inkl. Zugdraht, außerhalb der Konstruktionen werden bauseits vorgehalten.

Vom AN sind alle Vorkehrungen in den Konstruktionen, in sinngemäßer Ausführung wie oben beschrieben, für die Kabelführung von Kabeln anderer Gewerke durch die Konstruktionen des AN, in Abstimmung mit dem entsprechenden Gewerk vorzusehen. In der Positionsbeschreibung wird auf die Kabel anderer Gewerke hingewiesen.

4.4 Abstimmung Fremdgewerk Trockenbau
Für im abgehängten Deckenbereich und in Trockenbauwänden erforderliche Unterkonstruktionen durch Fremdgewerk Trockenbau sind durch den AN die hier für erforderlichen Angaben zur Ausbildung der Anschlussbauteile gemäß abZ, sowie die statischen Angaben zu den bauseits durch das Fremdgewerk Trockenbau vorzusehenden Stahlunterkonstruktionen (Profile, Rahmen) anzugeben.

5. Konstruktion
Dem Bieter wird die Wahl des Konstruktionssystems freigestellt, die ausgeschriebenen Werte sind jedoch zwingend einzuhalten.
Zur Gewährleistung einer umfassenden Kompatibilität sowie zur Minimierung der Ansprechpersonen wird Wert darauf gelegt, dass alle Konstruktionen von einem Systemhersteller stammen.

Die Konstruktionen, einschließlich der Verbindungselemente und Beschlagsteile, müssen alle planmäßig auf sie einwirkenden Kräfte aufnehmen und an die Tragwerke des Baukörpers abgeben können.

Bei den angegebenen Türmaßen der Positionen handelt es sich um Öffnungsmaße (roh, ca.) als Planmaße.

Die Angaben der formalen Profilabmessungen (Bautiefen und Ansichtsbreiten) und der Konstruktionsmerkmale sind zu berücksichtigen. Abweichungen von den gemachten Angaben werden in den jeweiligen Positionsbeschreibungen aufgeführt.
Gegebenenfalls aus statischen und aus formalen Gründen verstärkte Profile werden in der Systembeschreibung nicht genannt. Vom Auftraggeber gewünschte formale Profilabmessungen entbinden den Auftragnehmer nicht von der Verpflichtung zu einem statischen Nachweis. Soweit nicht in den Systembeschreibungen anderweitig beschrieben, sind die Verglasungsdichtungen so geformt, dass sie für den Betrachter nicht in Form eines breiten Randes in Erscheinung treten.

5.1 Einbau der Elemente
Einbausituation
Einbau der Türen in allen Geschossen gemäß beigefügter Planung,
im UG:
Wände aus Stahlbeton/MW Dicke bis 20cm
Böden aus WU-Beton, beschichtet

im EG:
Wände aus Stahlbeton/MW, Dicke bis 24,0 cm

im OG:
Wände MW, Dicke 24,0 cm
Wände aus Trockenbau, Dicke bis 22 cm

Böden mit Zementestrich, belegt mit verschiedenen Bodenbelägen (Klinker, Fliesen, Sauberlaufmatte)
Verankerung der Elemente
Die Verankerung der Elemente ist so auszuführen, dass sie alle aus horizontaler und vertikaler Richtung auftretende Kräfte und Lasten kraftschlüssig und mit den vorgeschriebenen Sicherheitsreserven auf den Baukörper übertragen werden.
Bewegungen des Baukörpers und Drehungen der Elemente müssen aufgenommen werden, ohne das hieraus Belastungen auf die Konstruktion übertragen werden.

Die Verankerung von Türen hat gemäß DIN 18360 und den örtlichen Gegebenheiten statisch ausreichend zu erfolgen.
Die Befestigung des Blendrahmens erfolgt - mit für den jeweiligen Einbaufall geeigneten Dübeln - am Baukörper,
wie in Stahlbeton, Mauerwerk und statischen Verstärkungen mit Stahlhohlprofilen der Trockenbauwände.

Der Abstand der Verankerungsstellen darf 800 mm nicht überschreiten.
Elemente mit speziellen Anforderungen an die Verankerung sind entsprechend ihrer jeweiligen Ausprägung und der Anforderung aus der Norm oder des Prüfzeugnisses auszuführen.
Jede Seite muss an mindestens zwei Stellen statisch ausreichend mit dem Bauwerk verankert werden.
Alle Bauteile mit Verankerungen müssen so ausgebildet sein, dass sie die einwirkenden Kräfte sicher aufnehmen und auf das Tragwerk des Baukörpers übertragen.

Die Montage der Bauelemente muss gemäß Regeldetail und Zulassung flucht- und lotrecht erfolgen. Die horizontalen Einbauebenen sind nach den bauseits vorhandenen Meterrissen einzumessen. Der Meterriss ist einmal pro Geschoss angebracht und muss eigenverantwortlich vom AN an die für ihn relevanten Stellen übertragen werden.

Befestigungsmittel
Alle zur Montage erforderlichen Befestigungsmittel sind in die Einheitspreise mit einzukalkulieren.
Befestigungs- und Verbindungsmittel - wie Schrauben, Bolzen und Dübel - müssen entsprechend dem jeweiligen Verwendungszweck und gemäß den Anforderungen ausgewählt werden. Bei der Auswahl sind die hierfür gültigen Normen und der aktuelle Stand der Technik zu berücksichtigen und zu befolgen.
Es kommen nur bauaufsichtlich zugelassene Dübel zur Ausführung.
Sämtliche Befestigungsteile, die der Witterung ausgesetzt sind bzw. in hinterlüfteten Bereichen liegen, sind aus Edelstahl zu fertigen.

Anschlüsse
Sämtliche Anschlüsse und Abdichtungen an angrenzende Bauteile sind in die Einheitspreise einzukalkulieren.
Die Anschlüsse müssen den bauphysikalischen Anforderungen gerecht werden. Das heißt, Anforderungen aus Wärmeschutz, Feuchteschutz, Schallschutz und Fugenbewegungen sind zu berücksichtigen.

Die Türzargen sind im Anschluss zu den Massivwänden vollflächig mit Vergussmörtel zu vergießen, eine Befestigung mit herkömmlichen Bauschäumen bzw. Brandschutzschäumen ist nicht zulässig. Der Anschluss der Feuer-/ Rauchschutztüren zu den Baukörpern muss gemäß den allgemeinen bauaufsichtlichen Zulassungen erfolgen.

Für Versiegelungen sind elastisch bleibende Dichtstoffe auf Silikon- oder Polysulfidbasis zu verwenden. Die Versiegelung muss unter Berücksichtigung der konstruktiven Gegebenheiten innerhalb der vorkommenden Temperaturbereiche an den anschließenden Bauteilen so haften, dass sie - unter Berücksichtigung der zulässigen Dehnungsbewegungen der Bauteile - nicht von den Haftflächen abreißt.
Bei der Abdichtung von Anschlussfugen mit elastischen Dichtstoffen sind die DIN 18540 und die Verarbeitungs-Richtlinien des Herstellers zu befolgen.

6. Abnahme
6.1 Justieren der Türen
Vor der Abnahme sind alle Türen zu justieren.

6.2 Kennzeichnung
Kennzeichnung des Schließbereiches durch einen Aufkleber:
- Rauch-Feuerschutztüre - verkeilen, verstellen, festbinden, o.ä. verboten -Schließbereich freihalten! -

6.3 Bauteilschutz
Klebefolien und Schutzlacke müssen nach Beendigung der Schutzzeit wieder unentgeltlich vollständig entfernt werden, einschl. der fachgerechten Entsorgung.

7. Wartung und Pflege
Vom AN sind alle von ihm gelieferten Produkte, die zur Sicherstellung einer dauerhaften Funktionstüchtigkeit und Lebensdauer einer regelmäßigen Wartung bedürfen, Benutzerinformationen für den AG zu erstellen, die aus Produktinformation, Bedienungsanleitung und Wartungsanleitung bestehen müssen.

Insbesondere müssen die Benutzerinformationen Angaben zu folgenden Themen beinhalten:
- Produktinformationen
- Bedienungsanleitung (Angaben zu bestimmungsgemäßer Verwendung und Fehlbebrauch)
- Wartungsanleitung
- Reinigung und Pflege
- Instandhaltung
Die Benutzerinformationen sind dem AG nach Abschluss der vertraglichen Leistungen im Rahmen der Dokumentation zu übergeben.

## A2 ZUSÄTZLICHE TECHNISCHE VERTRAGSBEDINGUNGEN - MATERIALIEN
A4.2  ZUSÄTZLICHE TECHNISCHE VERTRAGSBEDINGUNGEN -
MATERIALIEN

1. Aluminium
Es sind stranggepreßte Aluminium-Profile der Legierung EN AW 6060 und EN AW 6063 in Eloxalqualität nach DIN EN 12020 zu verwenden.
Für anodisierte Aluminium-Bleche in Eloxalqualität ist die Legierung AIMg 1, halbhart, (EN AW 5005A) zu verwenden.
Der AN hat sicherzustellen, dass die von ihm angebotenen und verarbeiteten Aluminiumbauteile von Lieferanten stammen, die der A/U/F-Initiative, Recycling im Bausektor, angehören oder gleichwertigen schlüssigen produktspezifischen Recyclingprozess (PRP) nachweisen können. Es ist sicherzustellen, dass Produktionsabfälle und demontierte Elemente (Sanierungsbau) aus Aluminium dem Verwertungsprozeß für die Herstellung von Fenster- und Fassadenprofilen zurückgeführt werden.
In diesem Zusammenhang ist die Veröffentlichung des Gesamtverbands der deutschen Aluminiumindustrie e.V. Aluminium im Bauwesen, "An die Zukunft denken - mit Aluminium bauen", Grundlage der v.g. Forderung.
Es muß ein nachweisbarer produktspezifischer Recyclingprozeß für eine Nachhaltigkeitsbewertung (EPD = Environmental Product Declaration) als Grundlage für Gebäudezertifizierungssysteme (LEED Leadership in Energy an Environmental Design, DGNB Deutsche Gesellschaft für nachhaltiges Bauen, BNB Bewertungssystem nachhaltiges Bauen) beigebracht werden um einen optimalen Ressourceneinsatz zu gewährleisten.
Auf Anforderung des AG nat der AN über die Einhaltung der v.g Forderungenprojektbezogene Bescheinigungen des Herstellers bzw. Prüfzeugnisse und Nachweise vorzulegen.

2. Stahl
Stahlteile (Anker-, Unterkonstruktionen, geschweißte Konstruktionen etc.) sind in feuerverzinkter Ausführung vorzusehen. Stahlbleche sind verzinkt auszuführen.
Die Nachbesserung von Fehlstellen, Beschädigungen, sowie das Nacharbeiten von etwaigen Schweißstellen hat entsprechend DIN EN ISO 1461 zu erfolgen.

3. Edelstahl
Verankerungselemente und -mittel, die einem Korrosionsangriff ausgesetzt und für Wartungen nicht zugänglich sind, z.B. Befestigungs- und Verankerungskonstruktionen sowie alle Verbindungsteile sind grundsätzlich aus rostfreiem Edelstahl herzustellen.
Als Verankerungs-, Verbindungs- und Befestigungselemente dürfen, ohne besonderen Korrosionsschutznachweis gemäß DIN 18516-1, nur nichtrostende Stähle bzw. Stähle gemäß der allgemeinen bauaufsichtlichen Zulassung "Z-30.3-6" vom 20. April 2009 der Informationsstelle Edelstahl Rostfrei, verwendet werden.
Weiterhin ist sicherzustellen, dass unter Spannung stehende Bauteil, besonders wenn sie legiert  sind, in uneingeschränkter Festigkeit zu keiner Spannungskorrosion oder anderweitiger interkristalliner oder auch anderweitig wirksam werdender Zersetzung im Alterungsprozess neigen.
Auf Anforderung des AG hat der AN über die Einhaltung der v.g. Forderungen projektbezogene Bescheinigungen des Herstellers bzw. Prüfzeugnisse und Nachweise vorzulegen.

4. Zusammenbau unterschiedlicher Werkstoffe
Beim Zusammenbau unterschiedlicher Werkstoffe muss gewährleistet sein, dass keine Kontaktkorrosion und keine andere ungünstige Beeinflussung entstehen kenn. Es sind Zwischenlagen aus Kunststofffolie oder dgl. vorzusehen.

5. Profilverbindungen, Schweißnähte
1.6 Die Nachbesserung von Schweißnähten, Fehlstellen und Beschädigungen muss entsprechend DIN 55634 oder glw. in aktueller Fassung erfolgen.

Eckverbinder müssen in ihrem Querschnitt den inneren Profilkonturen entsprechen. Bei den Gehrungen ist auf eine einwandfreie Verklebung der Gehrungsfläche zu achten. Auch an den T-Stößen ist das Einsickern von Wasser in die Konstruktion - durch entsprechende Füllstücke mit dauerelastischer Abdichtung zu verhindern.

6. Beschichtung
Die oberflächenfertige Beschichtung aller sichtbaren Flächen der Stahlprofile, Glashalteleisten, Stahl- u. Alubleche bzw. -kantbleche und Paneele muss werkseitig mit GSB International und/ oder QUALICOAT gütegesichertem Pulver auf Polyesterbasis in einer Schichtdicke von mindestens 50 µm/ bzw. nach Vorgaben des Nasslackherstellers erfolgen.

Farbton RAL oder glw. nach Wahl des Auftraggebers

Die Oberflächenbehandlung ist vor der Durchführung zusammen mit dem Beschichtungsbetrieb detailliert klarzulegen.

Musterflächen DIN A4 in verschiedenen Farben in eigener nachfolgender Position.

7. Verglasungen
Die nachfolgende Beschreibung stellt eine allgemeine Regelung für die Lieferung und das Einsetzen der Verglasung in Bauelementen dar.
Die in den Positionsbeschreibungen angegebenen Abmessungen beziehen sich auf die Außenmaße der Bauelemente. Die Kosten für die Ermittlung der Glasmaße sind in die Angebotspreise einzurechnen, eine gesonderte Vergütung erfolgt hierfür nicht.
Zum Lieferumfang der Verglasungsarbeiten gehören alle hierfür erforderlichen Dichtungen und deren Einbau, einschließlich der dicht auszuführenden Eckausbildungen und Stöße. Weiterhin mitzuliefern sind alle erforderlichen Dichtstoffe, Glasauflager und Klotzungsbrücken.
Die Dicken der Einzelscheiben sind unter Berücksichtigung der Scheibengrößen und der Lastannahmen nach den Bemessungstabellen der Glashersteller zur ermitteln.
Die Eignung der vorgeschlagenen Glasaufbauten ist für den jeweiligen Anwendungsfall hinsichtlich Glasarten, Glasdicken und Abmessungen vom Auftragnehmer zu prüfen.
Dies trifft insbesondere auf die Anforderungen der jeweiligen Landesbauordnung, die Vorschriften der Gemeindeunfallversicherung und der Bau-Berufsgenossenschaften oder sonstige, anzuwendende Vorschriften zu.
Die einzuhaltenden erforderlichen Glastoleranzen müssen bezogen auf das eingesetzte Verglasungssystem eingehalten werden.

Technische Richtlinien des Instituts des Glashandwerks für Verglasungstechnik und Fensterbau, Hadamar (IGH)
DIN 18545 Abdichten von Verglasungen mit Dichtstoffen
Richtlinie VE-06/01: Beanspruchungsgruppen für die Verglasung von Fenstern vom Institut für Fenstertechnik e.V., Rosenheim

Verglasungen in Brandschutztüren
F30-RS Brandschutzglas nach DIN 4102,
Sicherheitsglas Dicke 16 mm

## A3 ZUSÄTZLICHE TECHNISCHE VERTRAGSBEDINGUNGEN - AUSSTATTUNG
A4.3  ZUSÄTZLICHE TECHNISCHE VERTRAGSBEDINGUNGEN -
AUSSTATTUNG

Alle Einzelbauteile der nachfolgenden Türausstattungen müssen jeweils als Gesamtsystem und Komplettleistung zueinander und mit den nachbeschriebenen Türen systemkompatibel, zulassungskonform und für vor benannte Anforderungen geeignet sein.
Alle zur Montage der Einzelbauteile an bzw. in den Türen erforderlichen Befestigungsmittel/ -konsolen sind einzukalkulieren.

1. Beschläge
Nachfolgend werden für die jeweiligen Anforderungen der Türen die einzusetzenden Türbänder und Beschläge in ihrer Grundausstattung beschrieben.
Die Ausführung und die Anordnung der Türbänder ist unter Berücksichtigung der Lastannahmen nach den Bemessungstabellen des System-Herstellers vorzusehen.
Die Möglichkeit zur Wartung und Instandhaltung der Beschläge muss gegeben sein. Alle erforderlichen Befestigungsmaterialien, die erstmalige Einstellung und die Funktionsprüfung sind in die Preise einzurechnen.

Die Stulpbleche der einzusetzenden Schlösser und die Schließbleche müssen aus Edelstahl bestehen. Die Befestigung dieser Bauteile erfolgt nach Angaben des System-Herstellers.

2. Bänder
Dreiteilige Rollentürbänder aus Aluminium, gemäß Zulassung stufenlos 3-dimensional verstellbar, geprüft nach DIN EN 1935, rechts und links verwendbar, wartungsfrei, Drehpunkt 36 mm, Oberfläche Aluminium matt geschliffen.
Die gesamte Technik für eine sichere Verankerung und die Feinjustierung ist im Türfalz angeordnet. Ohne den Türflügel auszuhängen, kann eine Feinjustierung vorgenommen werden.
Gebrauchsklasse nach DIN EN 1935: Klasse 4
Bandklasse nach DIN EN 1935: Klasse 14
mechanische Beanspruchung
nach DIN EN 12400  Klasse 8
Anzahl nach statischer Erfordernis, Anordnung der Türbänder ist unter Berücksichtigung der Lastannahmen sowie nach den Richtlinien des Systemherstellers vorzusehen, bzw. für den Einsatz an Brand- und Rauchschutztüren geeignet gemäß allgemein bauaufsichtlicher Zulassung/ Prüfzeugnis

4. Obentürschließer mit Gleitschiene

nach DIN EN 1154 oder glw., für 1 flg. Türanlage, Größe gemäß Erf., Schließkraft, Schließgeschwindigkeit, Öffnungsdämpfung, und Endschlag einstellbar, mit optischer Größenanzeige,
Farbe: silber  bzw. RAL-Farbton nach Angabe Bauherr bzw. Bauüberwachung

5. Schlösser
geeignet für den Objektbereich nach DIN 18251 oder glw. bzw. bei Feuerschutztüren gemäß DIN 18250 oder glw. - Klasse 4, DIN EN 179 oder glw.
vorgerichtet für bauseitige Profilzylinder, z.T. elektronisch, nach DIN 18252 und EN1303,
Lieferung und Montage Schließzylinder bauseits durch Fremdgewerk Schließanlage,
inkl. Abstimmung mit Fremdgewerk Schließanlage

5.1 Einsteckschlösser für den Objektbereich

einflügelig
nach DIN 18251 oder glw. bzw. bei Feuerschutztüren gemäß DIN 18250 oder glw. - Klasse 4,
als Fallen-Riegel-Schloss, mit Edelstahlstulp, Nuss mit ca. 9 mm Vierkant und verstärkter Gleitlagerung, mit Wechsel, einschl. Sicherheitsschließblech, vorgerichtet für Profilzylinder nach DIN 18252 oder glw.

Einsteckschloss als Fallen-Riegel-Schloss, Stulp aus nichtrostendem Stahl, Nuss mit ca. 9 mm Vierkant und verstärkter Gleitlagerung, mit Wechsel, einschl. Sicherheitsschließblech, vorgerichtet für Profil-/ Schließzylinder
Standflügel:
mit Falztreibriegelschloss nach DIN 18250 oder glw., Stulp aus nichtrostendem Stahl, Verriegelung nach oben und unten automatisch, unter Federdruck stehende Treibriegelstangen mit Arretierung über Schaltschlösser, mit Zargenmulde, Bodenschließmulde, etc.

6. Systemzubehör
Zubehörteile wie Zylinder-Rosetten, Drückerstifte, Dichtstücke, Befestigungszubehör und Fußpunktabdichtungen werden in den folgenden Beschreibungen nicht besonders erwähnt; diese Zubehörteile sind jedoch in jedem Fall mitzuliefern.

Die Profil-, Zubehör-, Dichtungs- und Beschlagsauswahl muss nach den gültigen Unterlagen des jeweiligen System-Herstellers erfolgen. Es dürfen nur Systeme angeboten werden, bei denen die kompletten Komponenten einheitlich vom Systemhersteller zur Verfügung gestellt werden.

Die Dichungen müssen auswechselbar sein.

## A4 ZUSÄTZLICHE TECHNISCHE VERTRAGEBEDINGUNGEN - HOLZTÜREN
A4.4 ZUSÄTZLICHE TECHNISCHE VERTRAGEBEDINGUNGEN - HOLZTÜREN

1. Türkonstruktion
Brand-, Rauch-, und Schallschutzelemente und alle enthaltenen Objekttüren müssen zur Verbesserung der Standfestigkeit mit einem inneren (vierseitig umlaufenden) Schichtholzrahmen versehen sein, der innen zur Mittellage als auch zum äußeren sichtbaren Rahmen kraftschlüssig verleimt ist.
Das Türblatt wird mit nicht sichtbarem Dämmschichtbildner ausgeführt.

2. Bauseitige Anschlüsse
Die Anschlüsse an verschiedene Baukörper wie z.B. Massiv-, BSP-Elemente, Gipskarton und auch bekleideten Stahlbauteilen sind über die Zulassungsbescheide nachzufassen. Dies muss auch dann gewährleistet sein, wenn bei einem Element zwei unterschiedliche Wandarten verlangt werden. z.B. einseitig Massivwand und auf der anderen Seite bekleidetes Stahlbauteil.

Hinweise zur Rauchschutz-Anforderung
Die Dichtheit einer geprüften Rauchschutztür mit absenkbarer Bodendichtung ist abhängig von der Ausführung des Bodenbelages. Gegebenenfalls ist der Einsatz einer Metall- bzw. Bodenschwelle (Höhe max. 5 mm, Länge = Zargenfalzmaßbreite) z. B. bei Fliesen erforderlich, um die zulässige Leckrate gemäß DIN 18095 einzuhalten.

Hinweise zur Brandschutz-Anforderung
Die Einbauanleitungen des Herstellers sind als Bestandteil der Zulassung einzuhalten. Montage von Stahlzargen: Sämtliche Stahlzargen in Massivwände müssen fach- und lotrecht eingebaut werden und nach Montage hohlraumfrei mit Zementmörtel nach DIN 1053 Teil 1 hinterfüllt werden. Die Distanzeisen sind nach Montage zu entfernen.

3. Materialien und Oberflächen
Der Streubereich des Feuchtigkeitsgehaltes des Holzes darf nicht größer als 4 % sein. Der maximale Feuchtigkeitsgehalt der Einzelteile darf dabei 12 % nicht übersteigen.
Die Messung des Feuchtigkeitsgehaltes ist vor Beginn der vorgebenden Bearbeitung durchzuführen und aktenkundig zu erfassen.
Verleimungen sind nach DIN 68602 mit wasserfestem Leim ≥ D3 vorzunehmen.
Für die Qualität des Holzes gilt DIN 68360 Holz für Schreinerarbeiten, insbesondere Ziffer 6.2 für nicht deckend zu streichende Bauteile.
Für die Qualität des Holzes gilt DIN 68365.
Spanplatten dürfen bei der Anwendung keine beeinträchtigenden Mengen an Formaldehyd an die Umgebung abgeben.
Die verwendeten Holzwerkstoffe müssen der gesetzlichen vorgeschriebenen Emmissionsklasse E1 entsprechen.
Für die angebotenen Produkte muss ein Gutachten nach RAL UZ 38 vorgelegt werden.

## A5 MATERIALÖKOLOGIE
A3  MATERIALÖKOLOGIE

Alle verwendeten Materialien und Teile müssen in der EU
zugelassen sein, für deren Einsatz gelten die
entsprechenden Normen (DIN-, ISO- und EN-Normen),
Gesetze und Bestimmungen.
Die EU-weit geltende REACH-Verordnung hinsichtlich
umweltgefährdender Stoffeigenschaften ist zu beachten.
Diese wird durch die CLP-Verordnung ergänzt.
Bei geregelten Bauprodukten muss die Verwendbarkeit
über ein Ü-Zeichen nachgewiesen werden.
Bei der Verwendung von nicht geregelten Bauprodukten
muss die Verwendbarkeit aus der Übereinstimmung mit
einer allgemein bauaufsichtlichen Zulassung, einem
allgemein bauaufsichtlichen Prüfzeugnis oder einer
Zustimmung im Einzelfall nachgewiesen werden.
Die Kosten hierfür sind in den Einheitspreisen zu
berücksichtigen.

Der AG legt Wert auf die Verwendung von Baustoffen, die
sowohl für die menschliche Gesundheit als auch für die
Umwelt unbedenklich sind.
Die Luftqualität der Innenräume unter hygienischen
Gesichtspunkten soll sichergestellt werden. Hierzu soll
die Exposition gegenüber Schadstoffen und mikrobiellen Emissionen minimiert werden.
Sämtliche Baustoffe und die zu ihrer Verarbeitung
erforderlichen Hilfsmittel (Bauhilfsstoffe, z. B.
Kleber, Spachtelmassen etc.) dürfen in eingebautem
Zustand keine gesundheitliche Beeinträchtigung des
menschlichen Organismus durch Freisetzen von toxischen
Bestandteilen in Gasen, Dämpfen oder
gesundheitsgefährdenden Schwebestoffen hervorrufen.

Folgende Bau- und Bauhilfsstoffe bzw. Inhaltsstoffe
dürfen nicht verwendet werden:

Bau- und Bauhilfsstoffe bzw. Inhaltsstoffe mit
krebserzeugenden, erbgutverändernden und
fortpflanzungsgefährdenden Eigenschaften (CMR-Stoffe
siehe TRGS900). Dies gilt für CMR-Stoffe der Kategorie
1A (aus Erfahrung beim Menschen nachgewiesen),
Kategorie 1B (bei Tieren nachgewiesen, wird beim
Menschen vermutet) und Kategorie 2 (es wird angenommen,
dass es beim Menschen so ist).

Es sind möglichst emissionsarme
Oberflächenbehandlungen, Anstriche und Klebstoffe zu
verwenden (z.B. Pulverlacke, Einbrennverfahren). diese
sollten ein Umweltzeichen für "schadstoffarm" (z.B.
www.blauer-engel.de) besitzen.

Montageschaum:
Das Verwenden von Montageschaum und sonstigen
Ortschäumen ist ausgeschlossen.

Polyvinylchlorid (PVC) / Chlorchemische Produkte:
Auf den Einsatz von chlorchemischen Produkte ist zu
verzichten.

Recyclingprodukte zum Bauteilschutz:
Bei Maßnahmen zum Schutz von Bauteilen oder der
Einrichtung sind Produkte aus Recyclingmaterial
(Altpapier, Alttextilien, PE-Regenerat) zu verwenden.

Trennmittel:
Es dürfen nur Trennmittel verwendet werden, die
biologisch schnell abbaubar sind und dem Umweltzeichen
RAL-UZ 64 entsprechen. Auf technisch notwendige
Ausnahmen ist die Bauleitung hinzuweisen.

Sofern umweltfreundliche Ersatzstoffe möglich sind
(z.B. Polyethylen, Polypropylen), ist auf PVC zu
verzichten (z.B. bei Zu- und Abwasserleitungen, Folien,
Bodenbelägen, Kleinbauteile, Innenausbau).

Während der Verarbeitung der Bau- und Hilfsstoffe sind
die Vorschriften der Gefahrstoffverordnung und die
Empfehlungen der Bauberufsgenossenschaften einzuhalten.
Die Arbeitsplatzgrenzwerte (AGW) sowie die TRK-Werte
(Technischen Richtkonzentration) dürfen nicht
überschritten werden. Ziel ist es, weit unter diesen
Höchstwerten zu liegen.

Zur Vermeidung von staub- und faserförmigen Emissionen
darf auf der Baustelle nicht trocken, nur nass gefegt
werden. Staubsaugen ist nur mit einem
Industriestaubsauger der Verwendungskategorie mind. G
(Staubklasse M, Durchlassgrad 0,5 %) gestattet. In
Bereichen, in denen künstliche Mineralfaser verarbeitet
wurde, sind Industriestaubsauger der
Verwendungskategorie K 1 (Staubklasse H, Durchlassgrad
0,01 %) erforderlich.

Die bei Reinigungsarbeiten eingesetzten
Reinigungsmittel müssen "unter realen Umweltbedingungen
leicht und schnell abbaubar" (Def. gemäß OECD) sowie
frei von Lösemitteln, Aromaten, Halogenen, Bioziden und
Treibmitteln sein. Nur bei starken Restverschmutzungen
dürfen nach Freigabe chemisch stärkere Mittel (z.B.
Alkoholreiniger) eingesetzt werden.

Können die oben genannten Verwendungsverbote und
Verwendungseinschränkungen von Bau- und Inhaltsstoffen
sowie Sicherheitsmaßnahmen nicht eingehalten werden,
ist umgehend eine Ausnahmegenehmigung des Bauherrn
einzuholen.

Der AN hat dafür zu sorgen, dass die Baustoffe und
Bauteile in umweltfreundlicher Verpackung mit möglichst
geringem Verpackungsanteil (z. B. Großgebinde, Siloware
oder recycelbare Verpackung) angeliefert werden.
Mehrwegverpackungen und
Verpackungsmaterial aus Papier, Pappe und
Polypropylenfolie werden bevorzugt.
Alle Aufwendungen für die baubiologischen Vorgaben sind
in die Einheitspreise der Fassadenkonstruktionen
einzurechnen. Eine besondere Vergütung erfolgt nicht.

Beschichtungen
Bei jeder Beschichtung (Grundierung, Imprägnierung, Lasur, Lackierung, sonst. Anstrich, Spachtelmasse, Öl/Wachs-, Korrosions-, Brandschutzsystem, etc.) ist - bei gleicher Eignung - das jeweils umweltverträglichste Produkt und Verfahren zu verwenden. Dabei sind die Einstufungen gemäß Produkt- bzw. Giscode der Bauberufsgenossenschaft zu Grunde zu legen (siehe: www.gisbau.de und die Vorgaben der einschlägigen Technischen Regeln für Gefahrstoffe (TRGS) zu beachten. Soweit technisch möglich sind Produkte einzusetzen, die qualitativ den Vergabeunterlagen des Umweltzeichens "Blauer Engel" RAL-UZ 12a Schadstoffarme Lacke bzw. RAL-UZ 102 Emissionsarme Wandfarben entsprechen. Reaktionsharze dürfen nur im technisch notwendigen Umfang eingesetzt werden. Die technische Notwendigkeit ist nachzuweisen. Die Produkte sind an der Baustelle im Originalgebinde zu verwenden. Die Beschichtungen der Schreiner-, Stahlbau-, Metallbau- und Schlosserarbeiten sind im Produktionsbetrieb des Auftragnehmers vorzunehmen. Auf der Baustelle sind sie nur im Ausnahmefall nach vorheriger Zustimmung des Auftraggebers erlaubt. Das jeweilige Produkt- und EU-Sicherheitsdatenblatt ist auf Anforderung vorzulegen.

Bodenbeläge, elastische
 - Linoleum: Werk-und bauseitige Polyurethan (PU)-Versiegelungen und metallvernetzte Dispersionen sind ausgeschlossen.
 - Kautschuk: Es sind Produkte einzusetzen, die qualitativ den Vergabe- unterlagen des Umweltzeichens Blauer Engel RAL-UZ 120 entsprechen.

Erstpflege Bodenbelag
Produkte für die Erstpflege, die folgende Inhaltsstoffe enthalten, dürfen nicht zur Anwendung kommen:
- Alkylphenolethoxylate (APEO)
- Ethylendiaminetraessigsäure (EDTA)
- chlororganische und chlorabspaltende Verbindungen
- Thioharnstoff
- kationische Tenside
- Konservierungsstoffe auf Chlor- oder Halogenbasis/  Halogenkohlenwasserstoff
- Phenol und dessen Derivate
- Quarternäre Ammoniumverbindung
- Diethanolamin, Methylglykol, Ethylglykol
- 2-N-Methylpyrrolidon
- p-Dichlorbenzol
- synthetische Moschus-Verbindungen.
Ebenso ausgeschlossen sind metallvernetzte Dispersionen und PU-Versiegelungen.
Spätestens 10 Tage vor Ausführung der Erstpflege übermittelt der AN das Produkt- und EU-Sicherheitsdatenblatt des Erstpflegeprodukts, die Pflegeanleitung für den Boden und den Termin für die Erstpflege per Fax an die Projektleitung. Notwendige Produktänderungen während der Ausführung sind unverzüglich mit dem AG abzustimmen.

Feinstaub/ Gesundheitsgefährlicher Staub
Das "Merkblatt zur Staubminderung bei Baustellen" der Regierung von Oberbayern ist zu beachten. Die Staubentwicklung ist, so weit technisch möglich, zu vermeiden. Bei Maschineneinsatz sind staubarme, abgestimmte Bearbeitungssysteme (Maschine und Mobilentstauber) zu verwenden, die den allgemeinen Staubgrenzwert von 3 mg/m³ für die alveolengängige (A-) Fraktion sowie 10 mg/m³ für die einatembare (E-) Fraktion einhalten. Entsprechende Maschinen sind von der BG BAU als "Typ I - Gerät" klassifiziert und unter www.gisbau.de veröffentlicht. Werden gesundheitsgefährliche mineralische Stäube oder andere Gefahrstoffe freigesetzt, sind die notwendigen Maßnahmen der jeweiligen Technischen Regel Gefahrstoffe (TRGS 505, 519, 521, 559 u.a.) und der Gefahrstoffverordnung festzulegen. Bei bleiweißhaltigen Anstrichen sind die einschlägigen Vorgaben der Berufsgenossenschaften (Expositionsbeschreibungen) zu beachten.

Gefährliche Inhaltsstoffe
Produkte, bei denen im Produkt- und/oder Sicherheits- datenblatt CMR-Stoffe (krebserzeugende/cancerogene, erbgutverändernde/mutagene und fortpflanzungsgefährdende/ reproduktionstoxische Inhaltsstoffe) sowie PBT- und vPvB-Stoffe (persistent, bioakkumulierend, toxisch entspr. Reach-Verordnung) aufgeführt sind, dürfen nicht verwendet werden.

Holz, Holzwerkstoffe
Um Terpene in der Innenraumluft zu minimieren, ist auf stark harzhaltige Nadelhölzer (Kiefer) sowie einschlägige Holzwerkstoffe (Kiefernsperrholz, OSB-Platten) zu verzichten. Zur Vermeidung von Formaldehyd sind Holzwerkstoffe mind. in E1-Qualität entsprechend der Richtlinie Klassifizierung und Überwachung von Holzwerkstoff- platten bezüglich der Formaldehydabgabe (DIBT-Richtlinie 100) zu verwenden. Der Nachweis über die Emissionsklasse der Holzwerk- stoffplatten ist vor Zuschlagserteilung vorzulegen.

Holzschutzmittel
Es muss - bei gleicher Eignung - das jeweils umwelt- verträglichste Produkt und Verfahren verwendet werden. Dabei ist die Einstufung entsprechend dem Produkt-Code der Bauberufsgenossenschaft zu Grunde zu legen. Holzschutzmittel für nichttragende Bauteile müssen das RAL-Prüfzeichen der Gütegemeinschaft Holzschutzmittel e.V., für tragende Bauteile das Prüfzeichen des Deutschen Instituts für Bautechnik aufweisen. Behandlungen mit Holzschutzmitteln sind im Produktionsbetrieb des AN vorzunehmen. An der Baustelle sind sie nur im Ausnahmefall nach vorheriger Zustimmung des Auftraggebers erlaubt. Das jeweilige Produkt- und EU-Sicherheitsdatenblatt ist auf Anforderung vorzulegen.

Kleber, sonstige Verlegewerkstoffe
Es dürfen nur lösemittelfreie/-arme Verlege- werkstoffe (Voranstriche, Leime, Kleber, Spachtel etc. ) gemäß Giscode-Einstufung der Bauberufsgenossenschaft und den Technischen Regeln für Gefahrstoffe TRGS 610 verwendet werden. Ausnahmen sind nur nach vorheriger Zustimmung des Auftraggebers erlaubt. Das jeweilige Produkt- und EU-Sicherheitsdatenblatt ist auf Anforderung vorzulegen.

Künstliche Mineralfasern (KMF)
Produkte mit Künstlichen Mineralfasern (KMF) müssen entsprechend der Gefahrstoffverordnung, Anhang IV Nr. 22 (2), folgende Anforderungen erfüllen: Kanzerogenitätsindex (KI) > 40 oder Halbwertszeit < 40 Tage. Sie sind in Akustikdecken- und Putzsystemen zu vermeiden. Beim Umgang mit Mineralwolle-Dämmstoffen ist die TRGS 521 zu beachten.

Montageschaum
Das Verwenden von Montageschaum und sonstigen Ortschäumen ist ausgeschlossen. (ggf. Ausnahme bei WDVS, Dämmplattenfugen).

Polyvinylchlorid (PVC) / Chlorchemische Produkte
Auf den Einsatz von chlorchemischen Produkten ist zu verzichten.

Recyclingprodukte zum Bauteilschutz
Bei Maßnahmen zum Schutz von Bauteilen oder der Ausstattung sind Produkte aus Recyclingmaterial (Altpapier, Alttextilien, PE-Regenerat) zu verwenden.

Schaumkunststoffe
Produkte aus Schaumkunststoffen müssen FCKW- und HFCKW-frei sein. Nicht erlaubt sind Formaldehyd- freisetzende Produkte
(z.B. Melaminharz-Akustikschaumstoffe) sowie 2-Chlorpropan- emittierende Phenolharzplatten.

Trennmittel
Es dürfen nur Trennmittel verwendet werden, die biologisch schnell abbaubar sind und dem Umweltzeichen RAL-UZ 64 entsprechen. Auf technisch notwendige Ausnahmen ist die Bauleitung hinzuweisen.

Tropenholz
Auf den Einsatz von Tropenholz ist zu verzichten.

Silikone (Verfugung), Öle und Wachse
Zur Vermeidung von 2-Butanonoxim im Innenraum ist der Einsatz von oximvernetzenden Silikon- Fugendichtstoffen (Oximosilanvernetzer) sowie oximhaltigen Ölen und Wachsen ausgeschlossen. Das technische Datenblatt und das EU-Sicherheitsdaten- Blatt der verwendeten Produkte ist auf Anforderung vorzulegen.

## 27 VE 27: Innentüren

### Titel 01 Planung und Dokumentation

**01.1 Bemusterung Beschläge, Materialien, Oberflächen und Farben**
Alle beschriebenen Beschläge, Materialien, Oberflächen und Farben sind durch den AN dem Bauherren bzw. Architekten zur Bemusterung vorzulegen:

Zu bemustern sind Oberflächen von
- Türen (Rahmenprofil und Flügel)
- allen sichtbaren Beschlägen,
z.B. Drücker, Bänder etc.

Vorzulegen sind jeweils bis zu 2 Muster im Zuge der Arbeitsvorbereitung 4 Wochen nach Auftragserteilung
Menge: 1,000 St

**01.2 Ausführungszeichnungen / Werkstattzeichnungen**
Erstellen der Werk- und Montageplanung
für alle Bauteile der nachfolgend beschriebenen Leistungspositionen:

- Türen inkl. Verglasung, Öffnungsflügel, Rahmenprofil, Profilquerschnitte, inkl. Unterkonstruktionen und Anschlüsse an bauseitige Bauteile etc.
- Schnittdarstellungen Anschlusse seitl., oben und unten mit angrenzenden Wandbauteilen.
- Maßstab Detailanschlußdetails und Profile 1:5,
 Ansichten 1:10
- Planung der elektrischen Verkabelung bei Türen mit Elektroanschluss mit sämtlichen Leitungsquerschnitten.

- Die W+M- Planung inkl. aller technischen Merkblätter
 muss spätestens 3 Wochen nach Beauftragung zur
 Freigabe digital  vorgelegt werden.
- Für die Bearbeitung, Prüfung und Freigabe durch den AG ist ein Zeitraum von 2 Wochen zu berücksichtigen.
Menge: 1,000 St

**01.3 Technische Bestandsdokumentation**
*** Pauschalposition
Der AN hat die Erstellung kompletter Bestandsunterlagen als Darstellung des Endzustandes der ausgeführten Vertragsleistung zu übernehmen.

Sämtliche Unterlagen sind gesammelt, in beschrifteten und mit Inhaltsverzeichnis versehenen Ordnern DIN A4 geheftet, Grundrisse und Montagepläne usw. > DIN A3 in Stehsammlern spätestens 2 Wochen vor der Schluß- abnahme dem AG zu übergeben.

In jedem Ordner ist am Anfang ein Deckblatt und ein Inhaltsverzeichnis der Dokumentation einzuordnen. Deckblatt und Inhaltsverzeichnis in Klarsichtfolie. Aufbau Deckblatt mit:
- Projektbezeichnung und Adresse
- Gewerkebezeichnung
- Name und Anschrift ausführende Firma
- Ansprechpartner und Bauleiter ausführende Firma
- Name und Anschrift Fachplaner

Die digitale Dokumentation ist in gleicher Form zu strukturieren und zu übergeben bzw. bereitzustellen.

Das Inhaltsverzeichnis hat der nachfolgenden Nummerierung zu entsprechen.

Die Dokumentation umfasst folgende Punkte:

1. Fachbauleiter- und Fachunternehmererklärung

2. Kopien behördlicher Prüfbescheinigungen
Unterlagen aller Prüf-, Freigabe, und Genehmigungsbescheide; inkl. dazugehörigem Schriftverkehr, getrennt nach Fachbereichen Statik, Entwässerung, usw.;

3. Leistungsverzeichnis + Nachträge
Leistungsverzeichnis (Kurz- und Langtextversion) mit Angebotspreisen, inkl. aller Nachtragsforderungen in Ihrer geprüften Version (Nachtragsrückläufer).

4. Produktunterlagen und Datenblätter
Unterlagen aller eingebauten Produkte und Bauteile gem. Ausschreibung und Nachträgen, mit dazugehörigen bauaufsichtliche Prüfzeugnissen und Bescheinigungen;

5. Ausführungszeichnungen / M+W-Planung
Sie sind in gleichem Maßstab und gleichen Umfang wie die AG-Ausführungszeichnungen (Ausführungspläne, Detailzeichnungen, Schal- und Bewehrungspläne) zu fertigen, farbig anzulegen und durch Übersichtspläne zu ergänzen. Durchgeführte Änderungen zu den Ausführungsplänen sind in den Plänen farbig (rot) darzustellen. Wesentliche Bauteile sind mit Positionsnummern zu versehen. Die Planunterlagen sind in Papierform, sowie digital (pdf-Formate) auf CD vorzulegen.

7. Bautagebuch des AN
Komplettes Bautagebuch des AN. Das Bautagebuch ist digital vorzulegen.

8. Fotodokumentation
Komplette Fotodokumentation über die gesamte Bauzeit hinweg. Die Fotodokumentation ist digital vorzulegen.

9. Nachunternehmerliste
Liste mit Darstellung aller zum Einsatz gekommenen Nachunternehmer, mit kompletter Anschrift (Adresse, Telefon, Fax, Mail, Mobil-Nr.) und Ansprechpartner. Darstellung, welche Leistungen an welchem Bauteil durch den NU ausgeführt wurden.

Die Dokumentation ist 1-fach in Papier und 1-fach digital zu erstellen.
Menge: 1,000 psch

### Titel 02 Stahlblechtüren

**02.1 Stahblech-Innentür UG, 1010/2130mm, StB-Wand 240mm**
Stahlblech-Innentür-Element
als Drehtür, einflügelig, einbaufertiges Element

Komplettelement bestehend aus Türblatt und Zarge
gemäß nachfolgender Beschreibung und Vortexten

Brandschutz: ohne Anforderung
Schallschutz: ohne Anforderung

Einbausituation:  StB-Wand, Wandstärke ca. 240 mm
 StB-Bodenplatte beschichtet

Breite: Nennmaß der Wandöffnung ca. 1010 mm,
Baurichtmaß ca. 1050 mm,

Höhe: Nennmaß der Wandöffnung ca. 2130 mm,
Baurichtmaß ca. 2125 mm,

Zarge: Stahl-Umfassungszarge 2- schalig,
verzinkt, grundiert in RAL
pulverbeschichtet, in RAL-Standardfarbton
für einfach gefälztes einschlagendes Türblatt
ohne Schwelle, kein Bodeneinstand,
Türanschlag gemäß Türliste/Planung
inkl. EPDM Dämpfungsprofil,

Türblatt:  1-flüglig, Stahlblech ca. 1 mm,
einfach gefälzt, pulverbeschichtet in
in RAL-Standardfarbton

Ausstattung:

Schloss: Einsteckwechselschloss nach
 DIN 18251 Klasse 3.
profilzylindergelocht (Dornmaß 40 mm),PZ-vorgerichtet für Schließanlage

Bänder:  2 dreiteilige Bänder, Aluminium, wartungsfrei

Garnitur:  Drückergarnitur
aus Rundmaterial, Aluminium, inkl. getrennte Drücker- und Schlüsselrosetten mit Stütznocken und Gleitlager aus Kunststoff,  Rosettendurchmesser ca. 50 mm,
PZ gelocht

inkl. Obentürschließer,
montiert an Bandseite
ohne elektrische Feststellung,
mit Öffnungsbegrenzung.
Farbton silberfarbig

Einbauort: -1. Kellergeschoss
Tür-Nr. R-U03.1 Technik I
R-U04.1 Technik II
Menge: 2,000 St

**02.2 Stahblech-Innentür UG, 1010/2130mm, StB-Wand 200mm**
Stahlblech-Innentür-Element
als Drehtür, einflügelig, einbaufertiges Element

Komplettelement bestehend aus Türblatt und Zarge
gemäß nachfolgender Beschreibung und Vortexten

Brandschutz: ohne Anforderung
Schallschutz: ohne Anforderung

Einbausituation:  StB-Wand, Wandstärke ca. 200 mm
 StB-Bodenplatte beschichtet

Breite: Nennmaß der Wandöffnung ca. 1010 mm,
Baurichtmaß ca. 1050 mm,

Höhe: Nennmaß der Wandöffnung ca. 2130 mm,
Baurichtmaß ca. 2125 mm,

Zarge: Stahl-Umfassungszarge 2- schalig,
verzinkt, grundiert in RAL
pulverbeschichtet, in RAL-Standardfarbton
für einfach gefälztes einschlagendes Türblatt
ohne Schwelle, kein Bodeneinstand,
Türanschlag gemäß Türliste/Planung
inkl. EPDM Dämpfungsprofil,

Türblatt:  1-flüglig, Stahlblech ca. 1 mm,
einfach gefälzt, pulverbeschichtet in
in RAL-Standardfarbton

Ausstattung:

Schloss: Einsteckwechselschloss nach
 DIN 18251 Klasse 3.
profilzylindergelocht (Dornmaß 40 mm),PZ-vorgerichtet für Schließanlage

Bänder:  2 dreiteilige Bänder, Aluminium, wartungsfrei

Garnitur:  Drückergarnitur
aus Rundmaterial, Aluminium, inkl. getrennte Drücker- und Schlüsselrosetten mit Stütznocken und Gleitlager aus Kunststoff,  Rosettendurchmesser ca. 50 mm,
PZ gelocht

inkl. Obentürschließer,
montiert an Bandseite
ohne elektrische Feststellung,
mit Öffnungsbegrenzung.
Farbton silberfarbig

Einbauort: -1. Kellergeschoss
Tür-Nr. R-U02.1 Sicherh
Menge: 1,000 St

**02.3 Stahblech-Innentür UG, 1010/2130mm, MW 115mm**
Stahlblech-Innentür-Element
als Drehtür, einflügelig, einbaufertiges Element

Komplettelement bestehend aus Türblatt und Zarge
gemäß nachfolgender Beschreibung und Vortexten

Brandschutz: ohne Anforderung
Schallschutz: ohne Anforderung

Einbausituation:  MW-Wand, Wandstärke ca. 115 mm
  Putzschicht ca. 1 cm beidseitig
 StB-Bodenplatte beschichtet

Breite: Nennmaß der Wandöffnung ca.1010 mm,
Baurichtmaß ca.1050 mm,

Höhe: Nennmaß der Wandöffnung ca. 2130 mm,
Baurichtmaß ca. 2125 mm,

Zarge: Stahl-Umfassungszarge 2- schalig,
verzinkt, grundiert in RAL
pulverbeschichtet, in RAL-Standardfarbton
für einfach gefälztes einschlagendes Türblatt
ohne Schwelle, kein Bodeneinstand,
Türanschlag gemäß Türliste/Planung
inkl. EPDM Dämpfungsprofil,

Türblatt:  1-flüglig, Stahlblech ca. 1 mm,
einfach gefälzt, pulverbeschichtet in
in RAL-Standardfarbton

Ausstattung:

Schloss: Einsteckwechselschloss nach
 DIN 18251 Klasse 3.
profilzylindergelocht (Dornmaß 40 mm),PZ-vorgerichtet für Schließanlage

Bänder:  2 dreiteilige Bänder, Aluminium, wartungsfrei

Garnitur:  Drückergarnitur
aus Rundmaterial, Aluminium, inkl. getrennte Drücker- und Schlüsselrosetten mit Stütznocken und Gleitlager aus Kunststoff,  Rosettendurchmesser ca. 50 mm,
PZ gelocht

inkl. Obentürschließer,
montiert an Bandseite
ohne elektrische Feststellung,
mit Öffnungsbegrenzung.
Farbton silberfarbig

Einbauort: -1. Kellergeschoss
Tür-Nr. R-U05.1 Technik III
Menge: 1,000 St

**02.4 Stahblech-Innentür EG, 1010/2130mm, StB-Wand 240mm**
Stahlblech-Innentür-Element
als Drehtür, einflügelig, einbaufertiges Element

Komplettelement bestehend aus Türblatt und Zarge
gemäß nachfolgender Beschreibung und Vortexten

Brandschutz: ohne Anforderung
Schallschutz: ohne Anforderung

Einbausituation:  StB-Wand, Wandstärke ca. 240 mm
beschichtet
 Klinkerboden / Sauberlaufmatte

Breite: Nennmaß der Wandöffnung ca. 1010 mm,
Baurichtmaß ca. 1050 mm,

Höhe: Nennmaß der Wandöffnung ca. 2130 mm,
Baurichtmaß ca. 2125 mm,

Zarge: Stahl-Umfassungszarge 2- schalig,
verzinkt, grundiert in RAL
pulverbeschichtet, in RAL-Standardfarbton
für einfach gefälztes einschlagendes Türblatt
ohne Schwelle, kein Bodeneinstand,
Türanschlag gemäß Türliste/Planung
inkl. EPDM Dämpfungsprofil,

Türblatt:  1-flüglig, Stahlblech ca. 1 mm,
einfach gefälzt, pulverbeschichtet in
in RAL-Standardfarbton

Ausstattung:

Schloss: Einsteckwechselschloss nach
 DIN 18251 Klasse 3.
profilzylindergelocht (Dornmaß 40 mm),PZ-vorgerichtet für Schließanlage

Bänder:  2 dreiteilige Bänder, Aluminium, wartungsfrei

Garnitur:  Drückergarnitur
aus Rundmaterial, Aluminium, inkl. getrennte Drücker- und Schlüsselrosetten mit Stütznocken und Gleitlager aus Kunststoff,  Rosettendurchmesser ca. 50 mm,
PZ gelocht

inkl. Obentürschließer,
montiert an Bandseite
ohne elektrische Feststellung,
mit Öffnungsbegrenzung.
Farbton silberfarbig

Einbauort:  0. Erdrgeschoss
Tür-Nr.  R-005.2 EAG
Menge: 1,000 St

**02.5 Stahblech-Innentür EG, 1010/2130mm, MW-Wand 175mm**
Stahlblech-Innentür-Element
als Drehtür, einflügelig, einbaufertiges Element

Komplettelement bestehend aus Türblatt und Zarge
gemäß nachfolgender Beschreibung und Vortexten

Brandschutz: ohne Anforderung
Schallschutz: ohne Anforderung

Einbausituation:  MW-Wand, Wandstärke ca.175 mm
  Putzschicht ca. 1 cm beidseitig
 Klinkerboden

Breite: Nennmaß der Wandöffnung 1010 mm,
Baurichtmaß 1050 mm,

Höhe: Nennmaß der Wandöffnung 2130 mm,
Baurichtmaß 2125 mm,

Zarge: Stahl-Umfassungszarge 2- schalig,
verzinkt, grundiert in RAL
pulverbeschichtet, in RAL-Standardfarbton
für einfach gefälztes einschlagendes Türblatt
ohne Schwelle, kein Bodeneinstand,
Türanschlag gemäß Türliste/Planung
inkl. EPDM Dämpfungsprofil,

Türblatt:  1-flüglig, Stahlblech ca. 1 mm,
einfach gefälzt, pulverbeschichtet in
in RAL-Standardfarbton

Ausstattung:

Schloss: Einsteckwechselschloss nach
 DIN 18251 Klasse 3.
profilzylindergelocht (Dornmaß 40 mm),PZ-vorgerichtet für Schließanlage

Bänder:  2 dreiteilige Bänder, Aluminium, wartungsfrei

Garnitur:  Drückergarnitur
aus Rundmaterial, Aluminium, inkl. getrennte Drücker- und Schlüsselrosetten mit Stütznocken und Gleitlager aus Kunststoff,  Rosettendurchmesser ca. 50 mm,
PZ gelocht

inkl. Obentürschließer,
montiert an Bandseite
ohne elektrische Feststellung,
mit Öffnungsbegrenzung.
Farbton silberfarbig

Einbauort:  0. Erdrgeschoss
Tür-Nr.  R-004.1 Waschraum
Menge: 1,000 St

**02.6 Wandtürstopper**
Wandtürstopper
aus nichtrostendem Stahl, mit Gummipuffer,
für Wandmontage,
befestigen mit Dübeln und Schrauben.

Durchmesser ca. 22mm

inkl. Abdeckblende aus Edelstahl für verdeckte Befestigung, Durchmesser ca. 70mm

Produkt der Planung:
FSB Türstopper Modell 828260 00003
oder gleichwertig
Menge: 6,000 St

### Titel 03 Stahlzargen mit Holztürblättern

**03.1 Holz-Innentür EG, 885/2130mm, WC Schloss, MW-Wand 175mm**
Türelement, einflügelig,
bestehend aus Türblatt und Zarge
Anschlagrichtung DIN rechts und links verwendbar, gemäß freigegebener Türliste/ Plan,

Brandschutz: ohne Anforderung
Schallschutz: ohne Anforderung
Klima: Klimaklasse III nach RAL 426 -GZ Teil 1,

Beanspruchungsklasse: S

Einbausituation:  MW-Wand, Wandstärke ca.175 mm
  Putzschicht ca. 1 cm beidseitig
  Sauberlaufmatte/Fliesen

Breite: Nennmaß der Wandöffnung ca. 885 mm,
Baurichtmaß ca. 875 mm,

Höhe: Nennmaß der Wandöffnung ca. 2130 mm,
Baurichtmaß ca. 2125 mm,

Zarge:  Umfassungszarge aus Stahlblech, verzinkt,
grundiert, 2-schalig, für gefälztes einschlagendes Türblatt, ohne Bodeneinstand, mit überhöhtem Zargenspiegel, inkl. EPDM Dämpfungsprofil,

Türblatt: aus Holzwerkstoff mit Einlage aus
Vollspanplatte, Decklage mit HPL-Beschichtung,
D = 0,8 mm, Farbe grau nach RAL, nach Bemusterung des AG, inkl. 3D Objekt-Bändern
Türblattdicke ca. 40 mm.

Ausstattung:

Schloss: Einsteck-Wechselschloss nach DIN 18251,
 Klasse 3, profilzylindergelocht (Dornmaß 40 mm),
 PZ-vorgerichtet für WC-Schließzylinder

Bänder:  2 dreiteilige Bänder, Aluminium, wartungsfrei

inkl. Dichtung

Garnitur: Drücker/Drücker
  aus Rundmaterial, Aluminium,
 inkl. getrennte Drücker- und Schlüsselrosetten mit
 Stütznocken und Gleitlager aus Kunststoff,
 Rosettendurchmesser ca. 50 mm, PZ gelocht
 WC-Garnitur

inkl. Obentürschließer,
montiert an Bandseite
ohne elektrische Feststellung,
mit Öffnungsbegrenzung.
Farbton silberfarbig

Einbauort:  0.Erdgeschoss
Tür-Nr.  R-002.1 WC MA
Menge: 1,000 St

**03.2 Holz-Innentür EG 1010/2130mm, WC Schloss, MW-Wand 175mm**
Türelement, einflügelig,
bestehend aus Türblatt und Zarge
Anschlagrichtung DIN rechts und links verwendbar, gemäß freigegebener Türliste/ Plan,

Brandschutz: ohne Anforderung
Schallschutz: ohne Anforderung
Klima: Klimaklasse III nach RAL 426 -GZ Teil 1,

Beanspruchungsklasse: S

Einbausituation:  MW-Wand, Wandstärke ca.175 mm
  Putzschicht ca. 1 cm beidseitig
  Sauberlaufmatte/Fliesen

Breite: Nennmaß der Wandöffnung ca. 1010 mm,
Baurichtmaß ca. 1050 mm,

Höhe: Nennmaß der Wandöffnung ca. 2130 mm,
Baurichtmaß ca. 2125 mm,

Zarge:  Umfassungszarge aus Stahlblech, verzinkt,
grundiert, 2-schalig, für gefälztes einschlagendes Türblatt, ohne Bodeneinstand, mit überhöhtem Zargenspiegel, inkl. EPDM Dämpfungsprofil,

Türblatt: aus Holzwerkstoff mit Einlage aus
Vollspanplatte, Decklage mit HPL-Beschichtung,
D = 0,8 mm, Farbe grau nach RAL, nach Bemusterung des AG, inkl. 3D Objekt-Bändern
Türblattdicke ca. 40 mm.

Ausstattung:

'Schloss: Einsteck-Wechselschloss nach DIN 18251,
 Klasse 3, profilzylindergelocht (Dornmaß 40 mm),
 PZ-vorgerichtet für WC-Schließzylinder

Bänder:  2 dreiteilige Bänder, Aluminium, wartungsfrei

inkl. Dichtung

Garnitur: Drücker/Drücker
  aus Rundmaterial, Aluminium,
 inkl. getrennte Drücker- und Schlüsselrosetten mit
 Stütznocken und Gleitlager aus Kunststoff,
 Rosettendurchmesser ca. 50 mm, PZ gelocht
 WC-Garnitur mit Notöffnung von außen.

inkl. Obentürschließer,
montiert an Bandseite
ohne elektrische Feststellung,
mit Öffnungsbegrenzung.
 Farbton silberfarbig

Einbauort:  0.Erdgeschoss
Tür-Nr.  R-003.1 WC barr.
Menge: 1,000 St

**03.3 Holz-Innentür EG 1010/2130mm, StB-Wand 240mm**
Türelement, einflügelig,
bestehend aus Türblatt und Zarge
Anschlagrichtung DIN rechts und links verwendbar, gemäß freigegebener Türliste/ Plan,

Brandschutz: ohne Anforderung
Schallschutz: ohne Anforderung
Klima: Klimaklasse II nach RAL 426 -GZ Teil 1,

Beanspruchungsklasse: S

Einbausituation:  StB-Wand, Wandstärke ca. 240 mm
beschichtet
  Klinkerboden / Sauberlaufmatte

Breite: Nennmaß der Wandöffnung ca. 1010 mm,
Baurichtmaß ca. 1050 mm,

Höhe: Nennmaß der Wandöffnung ca. 2130 mm,
Baurichtmaß ca. 2125 mm,

Zarge:  Umfassungszarge aus Stahlblech, verzinkt,
grundiert, 2-schalig, für gefälztes einschlagendes Türblatt, ohne Bodeneinstand, mit überhöhtem Zargenspiegel, inkl. EPDM Dämpfungsprofil,

Türblatt: aus Holzwerkstoff mit Einlage aus
Vollspanplatte, Decklage mit HPL-Beschichtung,
D = 0,8 mm, Farbe grau nach RAL, nach Bemusterung des AG, inkl. 3D Objekt-Bändern
Türblattdicke ca. 40 mm.

Ausstattung:

'Schloss: Einsteck-Wechselschloss nach DIN 18251,
 Klasse 3, profilzylindergelocht (Dornmaß 40 mm),
 PZ-vorgerichtet für Schließanlage

Bänder:  2 dreiteilige Bänder, Aluminium, wartungsfrei

inkl. Dichtung

Garnitur: Drücker (EAG-Raum)/Knauf drehbar (Eingang)
  aus Rundmaterial, Aluminium,
 inkl. getrennte Drücker- und Schlüsselrosetten mit
 Stütznocken und Gleitlager aus Kunststoff,
 Rosettendurchmesser ca. 50 mm, PZ gelocht
 WC-Garnitur

inkl. Obentürschließer,
montiert an Bandseite
ohne elektrische Feststellung,
mit Öffnungsbegrenzung.
ma.Schließkraft 25 N
 Farbton silberfarbig

Einbauort:  0.Erdgeschoss
Tür-Nr.  R-001.2 Eingang
Menge: 1,000 St

**03.4 Holz-Innentür EG 1010/2130mm, MW-Wand 175mm**
Türelement, einflügelig,
bestehend aus Türblatt und Zarge
Anschlagrichtung DIN rechts und links verwendbar, gemäß freigegebener Türliste/ Plan,

Brandschutz: ohne Anforderung
Schallschutz: ohne Anforderung
Klima: Klimaklasse III nach RAL 426 -GZ Teil 1,

Beanspruchungsklasse: S

Einbausituation:  MW-Wand, Wandstärke ca. 175 mm
  Putzschicht ca. 1 cm beidseitig
  Klinkerboden/ Fliesen

Breite: Nennmaß der Wandöffnung ca. 1010 mm,
Baurichtmaß ca. 1050 mm,

Höhe: Nennmaß der Wandöffnung ca. 2130 mm,
Baurichtmaß ca. 2125 mm,

Zarge:  Umfassungszarge aus Stahlblech, verzinkt,
grundiert, 2-schalig, für gefälztes einschlagendes Türblatt, ohne Bodeneinstand, mit überhöhtem Zargenspiegel, inkl. EPDM Dämpfungsprofil,

Türblatt: aus Holzwerkstoff mit Einlage aus
Vollspanplatte, Decklage mit HPL-Beschichtung,
D = 0,8 mm, Farbe grau nach RAL, nach Bemusterung des AG, inkl. 3D Objekt-Bändern
Türblattdicke ca. 40 mm.

Ausstattung:

'Schloss: Einsteck-Wechselschloss nach DIN 18251,
 Klasse 3, profilzylindergelocht (Dornmaß 40 mm),
 PZ-vorgerichtet für Schließanlage

Bänder:  2 dreiteilige Bänder, Aluminium, wartungsfrei

inkl. Dichtung

Garnitur: Drücker/Drücker
  aus Rundmaterial, Aluminium,
 inkl. getrennte Drücker- und Schlüsselrosetten mit
 Stütznocken und Gleitlager aus Kunststoff,
 Rosettendurchmesser ca. 50 mm, PZ gelocht

inkl. Obentürschließer,
montiert an Bandseite
ohne elektrische Feststellung,
mit Öffnungsbegrenzung.
 Farbton silberfarbig

Einbauort:  Erdgeschoss
Tür-Nr.  R-006.1 Kasse/Aufsicht
Menge: 1,000 St

**03.5 Holz-Innentür OG 885/2130mm, MW-Wand 240mm**
Türelement, einflügelig,
bestehend aus Türblatt und Zarge
Anschlagrichtung DIN rechts und links verwendbar, gemäß freigegebener Türliste/ Plan,

Brandschutz: ohne Anforderung
Schallschutz: ohne Anforderung
Klima: Klimaklasse II nach RAL 426 -GZ Teil 1,

Beanspruchungsklasse: S

Einbausituation:  MW-Wand, Wandstärke ca. 240 mm
  Putzschicht ca. 1 cm beidseitig
  Klinkerboden

Breite: Nennmaß der Wandöffnung 885 mm,
Baurichtmaß 875 mm,

Höhe: Nennmaß der Wandöffnung 2130 mm,
Baurichtmaß 2125 mm,

Zarge:  Umfassungszarge aus Stahlblech, verzinkt,
grundiert, 2-schalig, für gefälztes einschlagendes Türblatt, ohne Bodeneinstand, mit überhöhtem Zargenspiegel, inkl. EPDM Dämpfungsprofil,

Türblatt: aus Holzwerkstoff mit Einlage aus
Vollspanplatte, Decklage mit HPL-Beschichtung,
D = 0,8 mm, Farbe grau nach RAL, nach Bemusterung des AG, inkl. 3D Objekt-Bändern
Türblattdicke ca. 40 mm.

Ausstattung:

'Schloss: Einsteck-Wechselschloss nach DIN 18251,
 Klasse 3, profilzylindergelocht (Dornmaß 40 mm),
 PZ-vorgerichtet für Schließanlage

Bänder:  2 dreiteilige Bänder, Aluminium, wartungsfrei

inkl. Dichtung

Garnitur: Drücker/Drücker
  aus Rundmaterial, Aluminium,
 inkl. getrennte Drücker- und Schlüsselrosetten mit
 Stütznocken und Gleitlager aus Kunststoff,
 Rosettendurchmesser ca. 50 mm, PZ gelocht

inkl. Obentürschließer,
montiert an Bandseite
ohne elektrische Feststellung,
mit Öffnungsbegrenzung.
 Farbton silberfarbig

Einbauort:  1. Obergeschoss
Tür-Nr.  R-101.1 Aufenthalt
Menge: 1,000 St

**03.6 Holz-Innentür OG 1010/2130mm, TB-Wand 150mm**
Türelement, einflügelig,
bestehend aus Türblatt und Zarge
Anschlagrichtung DIN rechts und links verwendbar, gemäß freigegebener Türliste/ Plan,

Brandschutz: ohne Anforderung
Schallschutz: ohne Anforderung
Klima: Klimaklasse II nach RAL 426 -GZ Teil 1,

Beanspruchungsklasse: S

Einbausituation:  GK-Wand, Wandstärke ca. 150 mm
  Klinkerboden

Breite: Nennmaß der Wandöffnung 1010 mm,
Baurichtmaß 1050 mm,

Höhe: Nennmaß der Wandöffnung 2130 mm,
Baurichtmaß 2125 mm,

Zarge:  Umfassungszarge aus Stahlblech, verzinkt,
grundiert, 2-schalig, für gefälztes einschlagendes Türblatt, ohne Bodeneinstand, mit überhöhtem Zargenspiegel, inkl. EPDM Dämpfungsprofil

Türblatt: aus Holzwerkstoff mit Einlage aus
Vollspanplatte, Decklage mit HPL-Beschichtung,
D = 0,8 mm, Farbe grau nach RAL, nach Bemusterung des AG, inkl. 3D Objekt-Bändern
Türblattdicke ca. 40 mm.

Ausstattung:

'Schloss: Einsteck-Wechselschloss nach DIN 18251,
 Klasse 3, profilzylindergelocht (Dornmaß 40 mm),
 PZ-vorgerichtet für Schließanlage

Bänder:  2 dreiteilige Bänder, Aluminium, wartungsfrei

inkl. Dichtung

Garnitur: Drücker/Drücker
  aus Rundmaterial, Aluminium,
 inkl. getrennte Drücker- und Schlüsselrosetten mit
 Stütznocken und Gleitlager aus Kunststoff,
 Rosettendurchmesser ca. 50 mm, PZ gelocht

inkl. Obentürschließer,
montiert an Bandseite
ohne elektrische Feststellung,
mit Öffnungsbegrenzung.
 Farbton silberfarbig

Einbauort:  1. Obergeschoss
Tür-Nr.  R-101.2 Aufenthalt
  R-106.1 Besprechung
Menge: 2,000 St

**03.7 Holz-Innentür OG 885/2130mm, TB-Wand 150 mm Nassräume**
Türelement, einflügelig,
bestehend aus Türblatt und Zarge
Anschlagrichtung DIN rechts und links verwendbar, gemäß freigegebener Türliste/ Plan,

Brandschutz: ohne Anforderung
Schallschutz: ohne Anforderung
Klima: Klimaklasse III nach RAL 426 -GZ Teil 1,

Beanspruchungsklasse: S

Einbausituation:  GK-Wand, Wandstärke ca. 150 mm
  Klinkerboden/Fliesen

Breite: Nennmaß der Wandöffnung ca. 885 mm,
Baurichtmaß ca. 875 mm,

Höhe: Nennmaß der Wandöffnung ca. 2130 mm,
Baurichtmaß ca. 2125 mm,

Zarge:  Umfassungszarge aus Stahlblech, verzinkt,
grundiert, 2-schalig, für gefälztes einschlagendes Türblatt, ohne Bodeneinstand, mit überhöhtem Zargenspiegel, inkl. EPDM Dämpfungsprofil,

Türblatt: aus Holzwerkstoff mit Einlage aus
Vollspanplatte, Decklage mit HPL-Beschichtung,
D = 0,8 mm, Farbe grau nach RAL, nach Bemusterung des AG, inkl. 3D Objekt-Bändern
Türblattdicke ca. 40 mm.

Ausstattung:

'Schloss: Einsteck-Wechselschloss nach DIN 18251,
 Klasse 3, profilzylindergelocht (Dornmaß 40 mm),
 PZ-vorgerichtet für Schließanlage

Bänder:  2 dreiteilige Bänder, Aluminium, wartungsfrei

inkl. Dichtung

Garnitur: Drücker/Drücker
  aus Rundmaterial, Aluminium,
 inkl. getrennte Drücker- und Schlüsselrosetten mit
 Stütznocken und Gleitlager aus Kunststoff,
 Rosettendurchmesser ca. 50 mm, PZ gelocht

inkl. Obentürschließer,
montiert an Bandseite
ohne elektrische Feststellung,
mit Öffnungsbegrenzung.
Farbton silberfarbig

Einbauort:  Obergeschoss
Tür-Nr.  R-103.1 Umkleide D
  R-103.3 Umkleide D
  R-104.1 Trockenraum
  R-105.1 Umkleide H
  R-105.2 Umkleide H
  R-105.4 Umkleide H
  R-105.5 Umkleide H
Menge: 7,000 St

**03.8 Holz-Innentür OG 760/2005mm, TB-Wand 220mm Nassräume**
Türelement, einflügelig,
bestehend aus Türblatt und Zarge
Anschlagrichtung DIN rechts und links verwendbar, gemäß freigegebener Türliste/ Plan,

Brandschutz: ohne Anforderung
Schallschutz: ohne Anforderung
Klima: Klimaklasse III nach RAL 426 -GZ Teil 1,

Beanspruchungsklasse: S

Einbausituation:  GK-Wand, Wandstärke ca. 220 mm
  Fliesen

Breite: Nennmaß der Wandöffnung ca. 760 mm,
Baurichtmaß 750 mm,

Höhe: Nennmaß der Wandöffnung 2005 mm,
Baurichtmaß 2000 mm,

Umfassungszarge:
aus Stahlblech, verzinkt, grundiert
2-schalig, für gefälztes einschlagendes Türblatt, ohne Bodeneinstand, mit überhöhtem Zargenspiegel,
inkl. EPDM Dämpfungsprofil,

Türblatt:
aus Holzwerkstoff mit Einlage aus Vollspanplatte,
Decklage mit HPL-Beschichtung, D = 0,8 mm, Farbe grau nach RAL, nach Bemusterung des AG,
Türblattdicke ca. 40 mm,
inkl. 3D Objekt-Bändern,

Ausstattung:

'Schloss:
Einsteck-Wechselschloss nach DIN 18251, Klasse 3,
profilzylindergelocht (Dornmaß 40 mm),
PZ-vorgerichtet für Schließanlage

Bänder:  2 dreiteilige Bänder, Aluminium, wartungsfrei

Drücker/Drücker
aus Rundmaterial, Aluminium,
inkl. getrennte Drücker- und Schlüsselrosetten mit
Stütznocken und Gleitlager aus Kunststoff,
Rosettendurchmesser ca. 50 mm, PZ gelocht
WC-Garnitur

Einbauort:  1. Obergeschoss
Tür-Nr.  R-103.2 Umkleide D
Menge: 1,000 St

**03.9 Lüftungsgitter**
Zulage
zu vorbeschriebenen Türen
für oberflächenbündigen Einbau von Lüftungsgitter als Überströmöffnung

aus Edelstahl, mit Lamellen,
Freier Öffnungsquerschnitt mind. 0,0127m2
Größe (BxH) ca. 325 x 125 mm,

inkl. Herstellen des passenden Ausschnitts im Türblatt
Lage: mittig im Türblatt, Abstand zur Unterkante Türblatt ca. 100mm

Ausführung bei den folgenden Türen:
  R-002.1 WC MA
  R-104.1 Trockenraum
  R-103.2 Umkleide D
  R-105.2 Umkleide H
  R-105.4 Umkleide H
Menge: 5,000 St

**03.10 Wandtürstopper**
Wandtürstopper
aus nichtrostendem Stahl, mit Gummipuffer,
für Wandmontage,
befestigen mit Dübeln und Schrauben.

Durchmesser ca. 22mm

inkl. Abdeckblende aus Edelstahl für verdeckte Befestigung, Durchmesser ca. 70mm

Produkt der Planung:
FSB Türstopper Modell 828260 00003
oder gleichwertig
Menge: 15,000 St
